# Muster-Leistungsbeschreibung
Leistungsbeschreibung (GAEB 90, DA81)
Währung: EUR

## W2.1-E Nachtr.Abdicht Altbitumen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweis zur nachträglichen Bauwerksabdichtung**
Die Verfahren und Hinweise der WTA Merkblätter
(Referat 4 Mauerwerk / Bauwerksabdichtung),
insbesondere Merkblatt 4-6-14/D
"Nachträgliches Abdichten erdberührter Bauteile" und
Merkblatt 4-9-11/D "Nachträgliches Abdichten und
Instandsetzen von Gebäude- und Bauteilsockeln"
sind zuberücksichtigen.

*Hinweis*
Hinweise zur Wassereinwirkungsklasse
W2.1-E

Die beschriebene Abdichtung wird
mit einer kunststoffmodifizierten Bitumendickbeschichtung (PMBC) hergestellt.

Die Abdichtung ist wirksam gegen die
Wassereinwirkungsklasse:

W2.1-E -"Mäßige Einwirkung von drückendem Wasser
< 3 m Eintauchtiefe"

### Titel 00002 Vorarbeiten

**00002.0001 Außenwände freilegen**
Außenwände bis zu einer
Tiefe von ____ m bzw. bis zur Unterkante
Bodenplatte ausheben.
Bodenaushub im
ausreichendem Abstand
lagern bzw. abzufahren.
Einheit: m3

**00002.0002 Altabdichtung im Wand-Sohlen-Anschluss zurückbauen**
Vorhandene, schadhafte Altabdichtung im
Wandaufstandsbereich von > 15 cm der Stirnseite
der Bodenplatte bis > 30 cm über OK Bodenplatte
bis auf den tragfähigen mineralischen
Untergrund zurückbauen.
Schadhafte Fugen ca. 2 cm tief
ausräumen.
Einheit: m

**00002.0003 Waagerechte Dichtungsbahn zurückschneiden**
*** Bedarfsposition ohne GB
Vorhandene Mauersperrbahn
in der waagerechten Fuge
zurückschneiden.
Einheit: m

**00002.0004 Kanten und Außenecken brechen**
Kanten und Außenecken mit geeignetem
Gerät ca.10 mm breit anfasen / brechen,
Grate entfernen.
Einheit: lfm

**00002.0005 Abzudichtende Flächen reinigen**
Reinigen der abzudichtenden,
mineralischen Flächen.
Zementleim, Staub, Mörtelreste und Grate
sind durch einen mechanischen Abtrag
wie schleifen, strahlen oder fräsen zu entfernen.
Es ist ein staubfreier und tragfähiger
Untergrund herzustellen.
Einheit: m2

**00002.0006 Fest haftende, tragfähige Altabdichtung reinigen**
Fest haftende, tragfähige Altabdichtung mit
einem Hochdruckreinigungsgerät
reinigen. Sämtliche Verschmutzungen
und nicht festhaftende Teile entfernen.
Einheit: m2

### Titel 00003 W2.1-E Nachträgliche Außenabdichtung

**00003.0001 Grundierung mit Spezialgrundierung**
*** Grundposition ZZ 001.0
Abzudichtende saugfähige, mineralische
Untergründe mit einer lösemittelfreien,
Spezialgrundierung grundieren.

Gewähltes Produkt:
Remmers Kiesol MB oder gleichwertig

Produkteigenschaften:
Verbessert die Haftung zum Untergrund
Wasserabweisend
Festigend

Produktkenndaten:
- Dichte (20°C) = 1,01 g/cm³
- pH-Wert = 11

Verbrauch:
Ca. 0,1-0,2 l/m² Remmers Kiesol MB <3008>
Einheit: m2

**00003.0002 Grundierung mit verfestigendem Verkieselungskonzentrat**
*** Wahlposition ZZ 001.1
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00003.0003 Haftbrücke / Zwischenabdichtung auftragen**
*** Grundposition ZZ 002.0
Haftbrücke / Zwischenabdichtung
aus einer mineralischen, hoch sulfatbeständigen
Dichtungsschlämme auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00003.0004 Haftbrücke / Zwischenabdichtung frisch in frisch auftragen**
*** Wahlposition ZZ 002.1
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00003.0005 Untergrundegalisierung**
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00003.0006 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00003.0007 Zwischenabdichtung auftragen (WP Sulfatex)**
*** Bedarfsposition ohne GB
Zwischenabdichtung mit einer starren,
zementgebundenen Dichtungsschlämme
herstellen.

Gewähltes Produkt:
Remmers WP Sulfatex oder gleichwertig

Produkteigenschaften:
Sehr emissionsarm (GEV-EMICODE EC 1) Plus
Druckwasserdicht
Hoher Sulfatwiderstand und niedrig wirksamer
Alkaligehalt (SR/NA)
Sehr gute Haftung zum Untergrund
Wasserdampfdiffusionsoffen

Produktkenndaten:
Wasserdampfdiffusionswiderstand µ < 200
Biegezugfestigkeit (28 d) Ca. 6 N/mm²
Druckfestigkeit (28 d) Ca. 30 N/mm²

Verbrauch:
Ca. 1,6 kg/m²/mm Schichtdicke
Remmers WP Sulfatex <0430>
Einheit: m2

**00003.0008 Rohrdurchführung eindichten**
*** Bedarfsposition ohne GB
Rohrdurchführung mit einem druckwasserdichten Spezialflansch-System auf Polypropylenbasis eindichten.

Gewähltes Produkt:
Remmers Rohrflansch oder gleichwertig

Produkteigenschaften:
Druckwasserdicht
UV- und temperaturbeständig
Salzwasserbeständig
Isocyanat-, silicon- und halogenfrei
Lösemittelfrei

Produktkenndaten:
Hautbildung Klebstoff nach ca. 25 min
Temperaturbeständigkeit nach Aushärtung
-40 °C bis +90 °C
Farbe: schwarz
2 Halbschalen aus Polypropylen (PP)

Verbrauch:
1 Stück pro Rohrdurchführung
Remmers Rohrflansch <4349; 4350; 4351>
Einheit: St

**00003.0009 Kontaktschicht auf vorhandene Abdichtungslagen, MDS 2K**
*** Grundposition ZZ 003.0
Kontaktschicht/ Kratzspachtelung auf der vorhandenen
Abdichtung aus einer zweikomponentigen,
mineralischen Dichtungsschlämme herstellen.
Kontaktschicht vollständig durchtrocknen lassen.

Gewähltes Produkt:
Remmers MB 2K oder gleichwertig

Produkteigenschaften:
Mehr als 3 mm geprüfte Rissüberbrückung (gemäß DIN
EN 14891)
Schnelle Durchtrocknung und Vernetzung nach 18 Std. bei
5 °C und 90 % relative Feuchte
Erfüllt die Prüfanforderungen für PMBC
Geprüft radondicht
Lösemittelfrei
Bitumenfrei
Druckwasserdicht
Hohe Haftzugfestigkeit
Sehr gute Haftung auch auf nicht mineralischen
Untergründen
(z. B. Kunststoffe, Metalle, etc.)
Hochflexibel, dehnfähig und rissüberbrückend
Früh belegbar (? 4h)
UV-beständig
Frost-Tausalzbeständig
Überstreich- und überputzbar
Schlämm-, streich-, spachtel- und spritzfähig

Produktkenndaten:
Rissüberbrückung ? 3 mm (bei ? 3 mm
Trockenschichtdicke)
Schichtdicke 1,1 mm Nassschichtdicke ergibt ca. 1 mm
Trockenschichtdicke
Schlitzdruckprüfungen Erfüllt, auch ohne
Verstärkungseinlage
Wasserdampfdiffusionswiderstand µ = 1755
Wasserundurchlässigkeit Geprüft bis 8 m Wassersäule
Basis Polymerbindemittel, Zement, Additive,
SpezialFüllstoffe
Brandverhalten Klasse E (DIN EN 13501-1)
Durchtrocknungszeit Ca. 18 Std. für 2 mm Schichtdicke
(5 °C, 90 % rel. F.)
Ca. 9 Std. für 2 mm Schichtdicke (23 °C, 50 % rel.
F.)
Frischmörtelrohdichte Ca. 1,0 kg/dm³
Konsistenz Pastös

Verbrauch:
Ca. 0,5 kg/m² Remmers MB 2K <3014>
Einheit: m2

**00003.0010 Haftbrücke auf bituminöser Altabdichtung (lösemittelhaltig)**
*** Wahlposition ZZ 003.1
Haftbrücke auf bituminöser, tragfähiger
Altabdichtung
mit einem cremeförmigen, lösemittelhaltigen
Bitumenschutzanstrich herstellen
und mit feuergetrocknetem Quarzsand
vollflächig abstreuen.

Lösemittelhaltige Haftbrücke vollständig (> 24 h)
ablüften lassen!
Weitere Abdichtungsschichten erst nach ausreichender
Verfestigung der zuvor erstellten Schicht aufbringen.

Gewähltes Produkt:
Remmers Ilack C oder gleichwertig

Produkteigenschaften:
Cremeförmig
Lösemittelhaltig
Feuchtigkeitsbeständig
Wärme- und kältebeständig
Beständig gegen betonangreifende Wässer (DIN 4030
XA3)

Produktkenndaten:
Dichte (20 °C) ca. 0,96 kg/l
Flammpunkt > +63 °C
Basis lösemittelhaltige Bitumenemulsion
Konsistenz cremeförmig

Verbrauch:
Mind. 0,2 l/m² pro Arbeitsgang
Remmers Ilack C <0814>
Ca. 2,0 kg/m² Remmers Quarz 03/08 DF <4406>
Einheit: m2

**00003.0011 Nachträgliche Abdichtung bei W2.1-E (2K PMBC)**
Abdichtung gemäß der Wassereinwirkungsklasse W2.1-E
"Mäßige Einwirkung von drückendem Wasser"
aus einer zweikomponentigen,
kunststoffmodifizierten Bitumendickbeschichtung
(PMBC, geprüft nach DIN EN 15814, AbP liegt vor),
einschließlich Armierungsgewebe herstellen.
Mindesttrockenschichtdicke 4 mm.

Gewähltes Produkt:
Remmers BIT K2 oder gleichwertig.

Produkteigenschaften:
Lösemittelfrei
Druckwasserdicht
Hochflexibel, dehnfähig und rissüberbrückend
AbP gem. PG ÜBB vorhanden
Geprüft radondicht
Beständig gegen betonangreifende Wässer (DIN 4030
XA3)
Algen-, fäulnis- und streusalzfest

Produktkenndaten:
Rissüberbrückung ? 2 mm
Schlitzdruckprüfungen (DIN 15820) erfüllt
Trockenrückstand Ca. 85 Vol.%
Basis: Polystyrolgefüllte Kunststoff-Bitumen-Emulsion
Durchtrocknungszeit:
(20 °C / 70 % rel. Feuchte) < 48 Stunden
Konsistenz: Pastös

Gewähltes Produkt:
Remmers Tex 4,8 / 100 oder gleichwertig

Produkteigenschaften:
Verrottungsfest
Alkalibeständig

Produktkenndaten:
Maschenweite 4,8 x 5,1 mm
Flächengewicht mind. 75 g/m²
Reißfestigkeit Kette 1000 N/cm
Reißfestigkeit Schuss 950 N/ cm

Verbrauch:
Ca. 4,7 l/m² bei 4 mm Trockenschichtdicke
Remmers BIT K2 <0888>
Ca. 1,1 m²/m²
Remmers Tex 4,8/100 <4183>
Einheit: m2

**00003.0012 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2
